# Aspersor aéreo de turbina

- Propriedade do ficheiro: CYPE INGENIEROS, S.A.
- Formato: FIEBDC-3/2002
- Moeda: EUR
- Custos indirectos: 3.00 %
- IVA: 23.00 %

**IUR060** Ud Aspersor aéreo de turbina, modelo I-20-ADV "HUNTER", raio de 5,2 a 14,3 m, arco ajustável entre 40° e 360°, espiga de plástico, caudal de 0,08 a 3,36 m³/h, intervalo de pressões recomendado de 2,1 a 4,8 bar, altura total de 19 cm.
Aspersor aéreo de turbina, modelo I-20-ADV "HUNTER", raio de 5,2 a 14,3 m, arco ajustável entre 40° e 360°, espiga de plástico, caudal de 0,08 a 3,36 m³/h, intervalo de pressões recomendado de 2,1 a 4,8 bar, altura total de 19 cm, com engrenagem lubrificada com água, rosca fêmea de 3/4", válvula anti-dreno, filtro de grande superfície, oito bicos intermutáveis com ângulo de trajectória de 25° e quatro bicos intermutáveis com ângulo de trajectória de 13°. Incluindo acessórios de ligação à tubagem de abastecimento e distribuição. Totalmente montado, ligado e testado.
Inclui: Instalação no terreno e ligação hidráulica à tubagem de abastecimento e distribuição. Limpeza hidráulica da unidade. Ajuste do arco. Ajuste do alcance. Ajuste do caudal de água.
Critério de medição de projecto: Número de unidades previstas, segundo documentação gráfica de Projecto.
Critério de medição de obra: Medir-se-á o número de unidades realmente executadas segundo especificações de Projecto.

| Código | Un | Descrição | Rendimento | Preço | Importância |
|---|---|---|---|---|---|
| mt48hun040qaa | Ud | Aspersor aéreo de turbina, modelo I-20-ADV "HUNTER", raio de 5,2 a 14,3 m, arco ajustável entre 40° e 360°, espiga de plástico, caudal de 0,08 a 3,36 m³/h, intervalo de pressões recomendado de 2,1 a 4,8 bar, altura total de 19 cm, com engrenagem lubrificada com água, rosca fêmea de 3/4", válvula anti-dreno, filtro de grande superfície, oito bicos intermutáveis com ângulo de trajectória de 25° e quatro bicos intermutáveis com ângulo de trajectória de 13°. (material) | 1.000 | 21.07 | 21.07 |
| mt48hun500b | Ud | Abraçadeira e suporte para aspersores e pulverizadores aéreos, "HUNTER". (material) | 1.000 | 3.78 | 3.78 |
| mt48hun520b | Ud | Tê de PVC, com rosca de 3/4". (material) | 1.000 | 0.60 | 0.60 |
| mt48hun515b | Ud | Tubagem de PVC com rosca de 3/4", de 30 cm de comprimento. (material) | 1.000 | 0.80 | 0.80 |
| mo008 | h | Oficial de 1ª canalizador. (mão de obra) | 0.108 | 17.77 | 1.92 |
| mo107 | h | Ajudante de canalizador. (mão de obra) | 0.108 | 16.79 | 1.81 |
| % | % | Custos directos complementares | 2 % | 29.98 | 0.60 |
|  |  | Custos directos |  |  | 30.58 |
