# Brotador regulável, modelo AFB "HUNTER", caudal regulável com parafuso entre 0,057 e 0,456 m³/h

- Propriedade do ficheiro: CYPE INGENIEROS, S.A.
- Formato: FIEBDC-3/2002
- Moeda: EUR
- Custos indirectos: 3.00 %
- IVA: 23.00 %

**IUR070** Ud Brotador regulável, modelo AFB "HUNTER", caudal regulável com parafuso entre 0,057 e 0,456 m³/h.
Brotador regulável, modelo AFB "HUNTER", caudal regulável com parafuso entre 0,057 e 0,456 m³/h, com rosca fêmea de 1/2". Incluindo acessórios de ligação à tubagem de abastecimento e distribuição. Totalmente montado, ligado e testado.
Inclui: Instalação no terreno e ligação hidráulica à tubagem de abastecimento e distribuição. Limpeza hidráulica da unidade. Ajuste do caudal de água.
Critério de medição de projecto: Número de unidades previstas, segundo documentação gráfica de Projecto.
Critério de medição de obra: Medir-se-á o número de unidades realmente executadas segundo especificações de Projecto.

| Código | Un | Descrição | Rendimento | Preço | Importância |
|---|---|---|---|---|---|
| mt48hun250b | Ud | Brotador regulável, modelo AFB "HUNTER", caudal regulável com parafuso entre 0,057 e 0,456 m³/h, com rosca fêmea de 1/2". (material) | 1.000 | 2.72 | 2.72 |
| mt48hun520a | Ud | Tê de PVC, com rosca de 1/2". (material) | 1.000 | 0.50 | 0.50 |
| mt48hun515a | Ud | Tubagem de PVC com rosca de 1/2", de 30 cm de comprimento. (material) | 1.000 | 0.70 | 0.70 |
| mo008 | h | Oficial de 1ª canalizador. (mão de obra) | 0.108 | 17.77 | 1.92 |
| mo107 | h | Ajudante de canalizador. (mão de obra) | 0.108 | 16.79 | 1.81 |
| % | % | Custos directos complementares | 2 % | 7.65 | 0.15 |
|  |  | Custos directos |  |  | 7.80 |
