# Electroválvula de PVC

- Propriedade do ficheiro: CYPE INGENIEROS, S.A.
- Formato: FIEBDC-3/2002
- Moeda: EUR
- Custos indirectos: 3.00 %
- IVA: 23.00 %

**IUR080** Ud Electroválvula de PVC, com ligações roscadas de 1" de diâmetro, caudal de 0,23 a 6,81 m³/h, pressão de 1,38 a 10,34 bar, alimentação do solenóide a 24 Vca, modelo SRV-100G-B "HUNTER", com caixa de plástico com tampa.
Electroválvula de PVC, com ligações roscadas de 1" de diâmetro, caudal de 0,23 a 6,81 m³/h, pressão de 1,38 a 10,34 bar, alimentação do solenóide a 24 Vca, modelo SRV-100G-B "HUNTER", corpo em linha, com possibilidade de abertura manual, com caixa de plástico com tampa. Inclusive acessórios de ligação da tubagem de abastecimento e distribuição, escavação e posterior enchimento. Totalmente montada e ligada.
Inclui: Marcação da caixa. Escavação com meios manuais. Colocação da caixa pré-fabricada. Alojamento da electroválvula. Realização de ligações hidráulicas da electroválvula à tubagem de abastecimento e distribuição. Ligação eléctrica com o cabo de alimentação.
Critério de medição de projecto: Número de unidades previstas, segundo documentação gráfica de Projecto.
Critério de medição de obra: Medir-se-á o número de unidades realmente executadas segundo especificações de Projecto.

| Código | Un | Descrição | Rendimento | Preço | Importância |
|---|---|---|---|---|---|
| mt48hun300q | Ud | Electroválvula de PVC, com ligações roscadas de 1" de diâmetro, caudal de 0,23 a 6,81 m³/h, pressão de 1,38 a 10,34 bar, alimentação do solenóide a 24 Vca, modelo SRV-100G-B "HUNTER", corpo em linha, com possibilidade de abertura manual. (material) | 1.000 | 18.00 | 18.00 |
| mt48wwg010a | Ud | Caixa de plástico, com tampa e sem fundo, de 30x30x30 cm, para alojamento de válvulas em sistemas de rega. (material) | 1.000 | 30.88 | 30.88 |
| mo008 | h | Oficial de 1ª canalizador. (mão de obra) | 0.215 | 17.77 | 3.82 |
| mo107 | h | Ajudante de canalizador. (mão de obra) | 0.215 | 16.79 | 3.61 |
| mo003 | h | Oficial de 1ª electricista. (mão de obra) | 0.108 | 17.77 | 1.92 |
| % | % | Custos directos complementares | 2 % | 58.23 | 1.16 |
|  |  | Custos directos |  |  | 59.39 |
