# Sensor de chuva ajustável entre 3 e 25 mm, suporte de montagem de alumínio, modelo Mini-Clik "HUNTER"

- Propriedade do ficheiro: CYPE INGENIEROS, S.A.
- Formato: FIEBDC-3/2002
- Moeda: EUR
- Custos indirectos: 3.00 %
- IVA: 23.00 %

**IUR090** Ud Sensor de chuva ajustável entre 3 e 25 mm, suporte de montagem de alumínio, modelo Mini-Clik "HUNTER".
Sensor de chuva ajustável entre 3 e 25 mm, suporte de montagem de alumínio, modelo Mini-Clik "HUNTER", com corpo de plástico, estrutura suporte de alumínio, interruptor de intensidade nominal 10,1 A e 8 m de cabo, só apto para programadores de 125/230 V de corrente alternada. Inclusive acessórios de montagem e ligação com o programador. Totalmente montado e ligado.
Inclui: Montagem sobre uma superfície exterior. Ligação eléctrica com o programador. Ajuste de funcionamento.
Critério de medição de projecto: Número de unidades previstas, segundo documentação gráfica de Projecto.
Critério de medição de obra: Medir-se-á o número de unidades realmente executadas segundo especificações de Projecto.

| Código | Un | Descrição | Rendimento | Preço | Importância |
|---|---|---|---|---|---|
| mt48hun400m | Ud | Sensor de chuva ajustável entre 3 e 25 mm, suporte de montagem de alumínio, modelo Mini-Clik "HUNTER", com corpo de plástico, estrutura suporte de alumínio, interruptor de intensidade nominal 10,1 A e 8 m de cabo, só apto para programadores de 125/230 V de corrente alternada. (material) | 1.000 | 30.12 | 30.12 |
| mo003 | h | Oficial de 1ª electricista. (mão de obra) | 0.162 | 17.77 | 2.88 |
| mo102 | h | Ajudante de electricista. (mão de obra) | 0.162 | 16.79 | 2.72 |
| % | % | Custos directos complementares | 2 % | 35.72 | 0.71 |
|  |  | Custos directos |  |  | 36.43 |
