# Sistema centralizado de controlo

- Propriedade do ficheiro: CYPE INGENIEROS, S.A.
- Formato: FIEBDC-3/2002
- Moeda: EUR
- Custos indirectos: 3.00 %
- IVA: 23.00 %

**IUR105** Ud Sistema centralizado de controlo, IMMS "HUNTER", para rede de programadores de rega, formado por software para PC, para controlo centralizado até 100 zonas de rega e 100 programadores por zona, modelo IMMS-CD, unidade central de ligação fixa, para comunicação via cabo entre o PC e a unidade principal, modelo IMMS-CCC-E, sensor de caudal, modelo Flow-Clik-IMMS "HUNTER", unidade principal com comunicação via cabo com a unidade central, modelo IMMS-SI-HW-E, unidades secundárias com comunicação via cabo com as outras unidades e com os programadores, modelo IMMS-CI-HW-E, cabo de comunicação, modelo GCBL, protegido por tubo de polietileno de parede dupla e cabo de comunicação, modelo GCBL, protegido por tubo de PVC rígido, blindado.
Sistema centralizado de controlo, IMMS "HUNTER", para rede de programadores de rega, formado por software para PC, para controlo centralizado até 100 zonas de rega e 100 programadores por zona, modelo IMMS-CD, unidade central de ligação fixa, para comunicação via cabo entre o PC e a unidade principal, modelo IMMS-CCC-E, sensor de caudal, modelo Flow-Clik-IMMS "HUNTER", unidade principal com comunicação via cabo com a unidade central, modelo IMMS-SI-HW-E, unidades secundárias com comunicação via cabo com as outras unidades e com os programadores, modelo IMMS-CI-HW-E, cabo de comunicação, modelo GCBL, protegido por tubo de polietileno de parede dupla, colocado sobre leito de areia de 10 cm de espessura, devidamente compactada e nivelada com apiloador (saltitão) de condução manual, enchimento lateral compactando até metade do diâmetro do tubo e posterior enchimento com a mesma areia até 10 cm por cima da geratriz superior do tubo, sem incluir a escavação nem o posterior enchimento principal das valas e cabo de comunicação, modelo GCBL, protegido por tubo de PVC rígido, blindado. Totalmente montado e ligado.
Inclui: Marcação e traçado da linha. Eliminação das terras soltas do fundo da escavação. Descarga de areia no fundo da escavação. Colocação do tubo na vala. Colocação de cabos. Execução do enchimento envolvente. Instalação do software para controlo centralizado no PC. Instalação da unidade central de comunicação. Instalação da unidade principal. Instalação das unidades secundárias. Ligação. Ensaio de funcionamento de todo o sistema.
Critério de medição de projecto: Número de unidades previstas, segundo documentação gráfica de Projecto.
Critério de medição de obra: Medir-se-á o número de unidades realmente executadas segundo especificações de Projecto.

| Código | Un | Descrição | Rendimento | Preço | Importância |
|---|---|---|---|---|---|
| mt48hun700d | Ud | Software para PC, para controlo centralizado até 100 zonas de rega e 100 programadores por zona, modelo IMMS-CD "HUNTER", com as seguintes funcionalidades: modificação das programações em tempo real em função das variações climáticas diárias, da temporada ou das previsões meteorológicas, paragem automática de todos os sistemas quando chove ou paragem manual, aumento da rega durante os dias de altas temperaturas, contagem do consumo de água, aviso de falha de funcionamento da rega (por rotura de tubagem ou vandalismo), reprogramação dos programadores locais, comunicação com os sensores e obtenção de relatórios. (material) | 1.000 | 4298.94 | 4298.94 |
| mt48hun710d | Ud | Unidade central de ligação fixa, para comunicação via cabo entre o PC e a unidade principal, modelo IMMS-CCC-E "HUNTER", alimentação a 24 Vca. (material) | 1.000 | 487.72 | 487.72 |
| mt48hun720k | Ud | Unidade principal com comunicação via cabo com a unidade central, modelo IMMS-SI-HW-E "HUNTER", para um máximo de 100 programadores por unidade, alimentação a 230 V. (material) | 1.000 | 1025.71 | 1025.71 |
| mt48hun730d | Ud | Unidade secundária com comunicação via cabo com o programador, modelo IMMS-CI-HW-E "HUNTER", alimentação a 230 V. (material) | 11.000 | 427.38 | 4701.18 |
| mt48hun770d | Ud | Sensor de caudal, modelo Flow-Clik-IMMS "HUNTER", interruptor de intensidade nominal 2 A e 24 V de corrente alternada. (material) | 1.000 | 211.18 | 211.18 |
| mt01ara010 | m³ | Areia de 0 a 5 mm de diâmetro. (material) | 83.000 | 12.10 | 1004.30 |
| mt35aia080aa | m | Tubo curvável, fornecido em rolo, de polietileno de parede dupla (lisa pelo interior e corrugada pelo exterior), de cor laranja, de 40 mm de diâmetro nominal, para canalização enterrada, resistência à compressão 250 N, com grau de protecção IP549 segundo NP EN 60529. Segundo NP EN 61386-1, NP EN 61386-22 e EN 50086-2-4. (material) | 1000.000 | 0.87 | 870.00 |
| mt35aia090aa | m | Tubo rígido de PVC, roscável, dobrável a quente, de cor preto, de 16 mm de diâmetro nominal, para canalização fixa em superfície. Resistência à compressão 1250 N, resistência ao impacto 2 joules, temperatura de trabalho -5°C até 60°C, com grau de protecção IP547 segundo NP EN 60529, propriedades eléctricas: isolante, não propagador da chama. Segundo NP EN 61386-1, NP EN 61386-22 e EN 60423. Inclusive abraçadeiras, elementos de fixação e acessórios (curvas, manguitos, tês, cotovelos e curvas flexíveis). (material) | 10.000 | 0.84 | 8.40 |
| mt48hun715d | m | Cabo de comunicação, modelo GCBL "HUNTER", de 2 pares, com cabo de ligação à terra. (material) | 1010.000 | 3.18 | 3211.80 |
| mo020 | h | Oficial de 1ª construção. (mão de obra) | 89.391 | 17.19 | 1536.63 |
| mo113 | h | Operário não qualificado construção. (mão de obra) | 89.391 | 16.12 | 1440.98 |
| mo003 | h | Oficial de 1ª electricista. (mão de obra) | 6.785 | 17.77 | 120.57 |
| mo102 | h | Ajudante de electricista. (mão de obra) | 4.750 | 16.79 | 79.75 |
| mo040 | h | Oficial de 1ª jardineiro. (mão de obra) | 1.077 | 17.19 | 18.51 |
| mo086 | h | Ajudante de jardineiro. (mão de obra) | 0.754 | 16.81 | 12.67 |
| % | % | Custos directos complementares | 2 % | 19028.34 | 380.57 |
|  |  | Custos directos |  |  | 19408.91 |
