# Pulverizador aéreo, modelo PS-00-10A "HUNTER", raio de 3 m, arco ajustável entre 1° e 360°, caudal de 0,05 a 0,55 m³/h, intervalo de pressões recomendado de 1,4 a 2,8 bar, altura total de 11 cm

- Propriedade do ficheiro: CYPE INGENIEROS, S.A.
- Formato: FIEBDC-3/2002
- Moeda: EUR
- Custos indirectos: 3.00 %
- IVA: 23.00 %

**URE025** Ud Pulverizador aéreo, modelo PS-00-10A "HUNTER", raio de 3 m, arco ajustável entre 1° e 360°, caudal de 0,05 a 0,55 m³/h, intervalo de pressões recomendado de 1,4 a 2,8 bar, altura total de 11 cm.
Fornecimento e instalação de pulverizador aéreo, modelo PS-00-10A "HUNTER", raio de 3 m, arco ajustável entre 1° e 360°, caudal de 0,05 a 0,55 m³/h, intervalo de pressões recomendado de 1,4 a 2,8 bar, altura total de 11 cm, com rosca fêmea de 1/2" e filtro de grande superfície. Incluindo acessórios de ligação à tubagem de abastecimento e distribuição. Totalmente montado, ligado e testado.
Inclui: Instalação no terreno e ligação hidráulica à tubagem de abastecimento e distribuição. Limpeza hidráulica da unidade. Ajuste do arco. Ajuste do caudal de água.
Critério de medição de projecto: Número de unidades previstas, segundo documentação gráfica de Projecto.
Critério de medição de obra: Medir-se-á o número de unidades realmente executadas segundo especificações de Projecto.

| Código | Un | Descrição | Rendimento | Preço | Importância |
|---|---|---|---|---|---|
| mt48hun100maa | Ud | Pulverizador aéreo, modelo PS-00-10A "HUNTER", raio de 3 m, arco ajustável entre 1° e 360°, caudal de 0,05 a 0,55 m³/h, intervalo de pressões recomendado de 1,4 a 2,8 bar, altura total de 11 cm, com rosca fêmea de 1/2" e filtro de grande superfície. (material) | 1.000 | 3.15 | 3.15 |
| mt48hun500b | Ud | Abraçadeira e suporte para aspersores e pulverizadores aéreos, "HUNTER". (material) | 1.000 | 3.76 | 3.76 |
| mt48hun520a | Ud | Tê de PVC, com rosca de 1/2". (material) | 1.000 | 0.50 | 0.50 |
| mt48hun515a | Ud | Tubagem de PVC com rosca de 1/2", de 30 cm de comprimento. (material) | 1.000 | 0.70 | 0.70 |
| mo008 | h | Oficial de 1ª canalizador. (mão de obra) | 0.101 | 17.77 | 1.79 |
| mo107 | h | Ajudante de canalizador. (mão de obra) | 0.101 | 16.79 | 1.70 |
| % | % | Custos directos complementares | 2 % | 11.60 | 0.23 |
|  |  | Custos directos |  |  | 11.83 |
