# Programador electrónico para rega automática

- Propriedade do ficheiro: CYPE INGENIEROS, S.A.
- Formato: FIEBDC-3/2002
- Moeda: EUR
- Custos indirectos: 3.00 %
- IVA: 23.00 %

**URM030** Ud Programador electrónico para rega automática, para 2 estações, com 3 programas e 4 arranques diários por programa, montagem mural interior, com transformador 230/24 V exterior, modelo EC-201i-E "HUNTER".
Programador electrónico para rega automática, para 2 estações, com 3 programas e 4 arranques diários por programa, montagem mural interior, com transformador 230/24 V exterior, modelo EC-201i-E "HUNTER", programação não volátil, tempo de rega de 1 min a 4 h com incrementos de 1 min, com ligações para sensores de chuva, humidade, temperatura ou vento. Inclusive programação. Totalmente montado e ligado.
Inclui: Instalação na superfície da parede. Ligação eléctrica das electroválvulas. Ligação eléctrica com o transformador. Programação.
Critério de medição de projecto: Número de unidades previstas, segundo documentação gráfica de Projecto.
Critério de medição de obra: Medir-se-á o número de unidades realmente executadas segundo especificações de Projecto.

| Código | Un | Descrição | Rendimento | Preço | Importância |
|---|---|---|---|---|---|
| mt48hun600ga | Ud | Programador electrónico para rega automática, para 2 estações, com 3 programas e 4 arranques diários por programa, montagem mural interior, com transformador 230/24 V exterior, modelo EC-201i-E "HUNTER", programação não volátil, tempo de rega de 1 min a 4 h com incrementos de 1 min, com ligações para sensores de chuva, humidade, temperatura ou vento. (material) | 1.000 | 57.60 | 57.60 |
| mo003 | h | Oficial de 1ª electricista. (mão de obra) | 0.719 | 17.77 | 12.78 |
| mo102 | h | Ajudante de electricista. (mão de obra) | 0.719 | 16.79 | 12.07 |
| % | % | Custos directos complementares | 2 % | 82.45 | 1.65 |
|  |  | Custos directos |  |  | 84.10 |
